# Verbindungsweg zum Multifunktionsplatz RStO BS
Angebotsaufforderung (GAEB DA XML 3.3, DA83)
Projekt: 25200103
Währung: EUR
Angebotsdatum: 12.10.2026
Eröffnung: 12.10.2026 14:00:00
Ende der Zuschlagsfrist: 16.10.2026
Ausführungsbeginn: 01.03.2027
Ausführungsende: 03.05.2027
Auftraggeber: Gemeinde Schülldorf, über das Amt Eiderkanal, Schulstr. 36, 24783 Osterrönfeld, Telefon 04331-8471-0, Fax 04331-8471-71; Vergabenummer: 25200103-80
Ausführungsort: Weg zur Multifunktionsfläche, FFW Schülldorf
Erstellt mit: BUILDUP, BUILDUP v30.0.0.0, 24.09.2026

## 002 Straßen, Wege, Plätze RStO BS
Datum: 21.09.2026

### 2 Straßen, Wege, Plätze RStO BS

*Hinweis: Vorbemerkungen*
Vorbemerkungen und Allgemeine Vertragsbedingungen (AVB)
Bauvorhaben: Herstellung eines Verbindungsweges mit Betonrechteckpflaster
Bauherr / Auftraggeber (AG):Gemeinde Schülldorf überAmt Eiderkanal, Schulstr. 36, 24783 Osterrönfeld
Grundlage: Die Leistungbeschreibung und der Regelquerschnitt für Pflasterdecke

1. Vertragsgrundlagen
Für die Ausführung der Leistungen gelten die nachstehenden Bestimmungen in der angegebenen Reihenfolge. Bei Widersprüchen gilt das zuerst genannte Dokument:
1. Die Leistungsbeschreibung (Leistungsverzeichnis mit Preisen).
2. Die zeichnerischen Darstellungen (Regelquerschnitt für Pflasterdecke vom 17.06.2026).
3. Die Besonderen Vertragsbedingungen (BVB) des Auftraggebers (falls vorhanden).
4. Die Allgemeinen Vertragsbedingungen für die Ausführung von Bauleistungen (VOB/B) in der jeweils gültigen Fassung der VOB.
5. Die Allgemeinen Technischen Vertragsbedingungen für Bauleistungen VOB/C insbesondere:
6. ATV DIN 18299 Allgemeine Regelungen für Bauarbeiten jeder Art
7. ATV DIN 18300 Erdarbeiten
8. ATV DIN 18315 Verkehrswegebauarbeiten; Oberbauschichten ohne Bindemittel
9. ATV DIN 18318 Verkehrswegebauarbeiten; Pflasterdecken und Plattenbeläge, Einfassungen
10. Die einschlägigen technischen Regelwerke und DIN-Normen (u. a. RStO, ZTV E-StB, ZTV Pflaster-StB) in ihrer jeweils gültigen Fassung.
2. Örtliche Verhältnisse und Baustellenbesichtigung
- Der Bieter wird aufgefordert, vor Abgabe des Angebots die örtlichen Gegebenheiten in 24790 Schülldorf genau zu besichtigen.
- Mit der Abgabe des Angebots erklärt der Bieter, dass er sich über die Transportwege, die Bodenverhältnisse, die Lagermöglichkeiten sowie die Anschlüsse für Wasser und Energie ausreichend informiert hat.
- Nachträgliche Forderungen, die auf mangelnde Kenntnis der örtlichen Verhältnisse zurückzuführen sind, werden nicht anerkannt.
3. Baustelleneinrichtung, Verkehrssicherung und Entsorgung
- Baustelleneinrichtung: Das Vorhalten, Sichern und Beräumen der Baustelleneinrichtung sowie das Bereitstellen von erforderlichen Geräten, Werkzeugen und Unterkünften ist in die Einheitspreise einzurechnen, sofern hierfür keine gesonderten Positionen im LV aufgeführt sind.
- Verkehrssicherung: Die Absicherung der Baustelle gegen unbefugtes Betreten sowie die behördlich angeordnete Verkehrssicherung für den öffentlichen oder innerbetrieblichen Verkehr erfolgt durch den Auftragnehmer (AN) gemäß den gesetzlichen Vorschriften (z. B. RSA).
- Entsorgung: Überschüssiger Erdaushub, aufgebrochene Materialien und Abfälle gehen in das Eigentum des AN über. Sie sind ordnungsgemäß zu laden, abzutransportieren und nachweislich nach den geltenden Kreislaufwirtschafts- und Abfallgesetzen zu entsorgen. Die Entsorgungskosten sind in die jeweiligen Positionen einzukalkulieren.
4. Ausführung und Abrechnung
- Ausführungsfristen: Der genaue Bauzeitenplan wird nach der Vergabe einvernehmlich zwischen AG und AN festgelegt. Die Fristen der VOB/B (§ 5) sind strikt einzuhalten.
- Abrechnung: Die Abrechnung der Leistungen erfolgt nach den tatsächlichen Aufmaßwerten (Massenermittlung) gemäß den Abrechnungsregeln der jeweiligen VOB/C. Pauschalabrechnungen sind nur zulässig, wenn dies ausdrücklich in einer Position vereinbart wurde.
- Prüfung von Vorleistungen: Der AN hat vor Beginn seiner Arbeiten die Vorleistungen anderer Gewerke oder den Untergrund (Planum) auf seine Eignung hin zu prüfen. Mängel oder Abweichungen vom Regelquerschnitt sind dem AG unverzüglich schriftlich anzuzeigen (Bedenkenanmeldung gem. § 4 Abs. 3 VOB/B).
5. Gewährleistung
- Die Verjährungsfrist für Mängelansprüche richtet sich nach § 13 VOB/B und beträgt für Bauwerke 4 Jahre ab der förmlichen Abnahme, sofern in den Besonderen Vertragsbedingungen keine abweichende Frist vereinbart wurde.

#### 2.1 Baustelleneinrichtung

#### 2.2 Tragschichten

**2.2.1 Oberboden abtragen**
Oberboden im Bereich der geplanten Trasse, der Randeinfassungen und der Entwässerungsmulde in einer Stärke von ca. 2040 cm abschieben, seitlich lagern oder abtransportieren.
Menge: 350,000 m²

**2.2.2 Oberboden abfahren**
Oberboden  verladen, abfahren und entsorgen. Abfuhr zu einer zugelassenen Verwertungs- oder Entsorgungsstelle inkl. Gebühren.
Menge: 350,000 m²

**2.2.3 Beproben des Oberbodens nach Ersatzbaustoffverordnung EBV**
Beprobung des Oberbodens gemäß Ersatzbaustoffverordnung (EBV) inkl. Untersuchung und Dokumentation. Das Ergebnis der Beprobung ist unverzüglich jedoch spätestens am Folgetag nach dem Erhalt dem AG zu übergeben.
Besondere Hinweise:
- Die Probenahme ist durch sachkundiges Personal durchzuführen.
- Die Proben sind unverzüglich ins Labor zu verbringen.
- Die Ergebnisse sind spätestens 14 Werktage nach  Probenahme vorzulegen.
- Alle Kosten für Probenahme, Transport, Analytik und Dokumentation sind im Einheitspreis enthalten.
Menge: 1,000 St

**2.2.4 Bodenaushub für Straßenkörper**
Boden des Untergrundes/Unterbaus bis zur projektierten Planumshöhe ca. 40 cm unter Geländeoberkante ausheben, laden, abtransportieren und fachgerecht entsorgen.
Menge: 260,000 m²

**2.2.5 Beproben des Aushubboden gemäß Ersatzbaustoffverordnung (EBV)**
Beproben des Aushubboden gemäß Ersatzbaustoffverordnung (EBV) inkl. Untersuchung und Dokumentation.
Menge: 2,000 St

**2.2.6 Überschüssiger Boden abfahren und entsorgen**
Abfuhr und Entsorgung überschüssigen Bodens
Transport, Deponiegebühren, Nachweise.
Menge: 100,000 m³

**2.2.7 Planum herstellen, profilieren und verdichten**
Planum profilgerecht unter Beachtung der geforderten Mindestquergefälle (≥ 2,5 % bzw. ≥ 4 % gemäß Zeichnung) herstellen, ebenflächig profilieren und standfest verdichten. Der EV2-Wert muss den statischen Vorgaben für den Oberbau entsprechen:
- Planum ≥ 45 MN/m²
Menge: 260,000 m²

**2.2.8 Frostschutzschicht (FSS) 0/32 liefern und einbauen**
Lieferung, Einbringen, Feinprofilierung und Verdichten von Frostschutzmaterial, Schichtstärke 13 cm als untere Tragschicht direkt auf dem vorbereiteten Planum. Der Einbau hat lagenweise zu erfolgen. Ein Eignungsnachweis ist dem AG oder der örtlichen Bauüberwachung vor dem Einbau zu übergeben.
- FSS ≥ 100MN/m²
Menge: 260,000 m²

**2.2.9 Schottertragschicht (STS) 0/32 liefern und einbauen**
Lieferung, Einbringen und profilgerechtes Verdichten von standfestem Material STS 0/32, Schichtstärke 15 cm, für die obere Tragschicht gemäß den Anforderungen der RStO. Das Gefälle muss dem Oberflächengefälle entsprechen.Ein Eignungsnachweis ist dem AG oder der örtlichen Bauüberwachung vor dem Einbau zu übergeben.
- STS ≥ 120 MN/m²
Menge: 260,000 m²

#### 2.3 Deckschichten

**2.3.1 Randeinfassung aus Hoch- und Tiefborden**
Lieferung und Einbau von Beton-Randeinfassungen aus Hochborden gem. Querprofil, Länge 100 cm, als seitliche Begrenzung der Fahrbahn. Einbau in ein Fundament aus Beton C12/15 mit einer fachgerechten, ausreichend dimensionierten Rückenstütze gemäß Querschnittszeichnung. Inklusive aller Pass- und Schneidearbeiten.
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Menge: 110,000 lfdm

**2.3.2 Pflasterbettung**
Lieferung und schubfestes Aufbringen von Pflasterbettungsmaterial, Brechsand-Splitt-Gemisch 0/5, in einer gleichmäßigen Dicke im losen Zustand von 4,00 cm. Die Bettung darf vor dem Verlegen der Pflastersteine nicht verdichtet oder betreten werden.
Menge: 260,000 m²

**2.3.3 Pflasterdecke aus Betonrechteckpflaster**
Lieferung und Verlegung von Betonrechteckpflaster 20x10x8 cm, Betongrau, im Reihenverband rechtwinkelig zur Randeinfassung mit einreihiger Läuferschicht auf beiden Seiten der Fahrbahn,die Pflasterfläche ist mit einem Quergefälle von ≥ 2,5 % herzustellen, inklusive fachgerechtem Einschneiden der Anschlüsse an die Randeinfassungen.
Menge: 260,000 m²

**2.3.4 Verfugen und abrütteln**
Lieferung von trockenem Fugensand/-splitt, vollständiges Einkehren in die Fugen, anschließendes sauberes Abrütteln der Pflasterdecke mit einer geeigneten Pflasterrüttelplatte (inkl. Platten-Gleitvorrichtung) bis zur Standfestigkeit. Nachgefallene Fugen sind nach dem Rütteln erneut vollständig zu schließen.
Menge: 260,000 m²

#### 2.4 Entwässerung

**2.4.1 Grabenaushub für Sickerleitung**
Graben für die Sickerleitung im Bereich der Entwässerungsmulde nach Zeichnung herstellen, Sohle profilieren.
Menge: 25,000 m³

**2.4.2 Lieferung und Verlegung der Sickerleitung**
Sickerrohr,Teilsickerrohr DN 100/150, form- und lagegerecht in den Graben einlegen, einschließlich fachgerechtem Anschluss an die Vorflut.
Menge: 50,000 lfdm

**2.4.3 Sickerkörper aus Filterkies**
Sickergraben mit filterstabilem Kiesmaterial Körnung 8/16 gemäß Zeichnung hohlraumarm verfüllen
Menge: 20,000 m³

**2.4.4 Herstellung der Entwässerungsmulde**
Seitliche Mulde gemäß Zeichnung profilieren, den Boden auflockern, mit Oberboden andecken und zur Erosionssicherung einsäen.
Menge: 50,000 m²

**2.4.5 Böschungsregulierung**
Seitliche Anpassungs- und Böschungsflächen mit einem Gefälle von ≥ 4 % an das bestehende Gelände angleichen, mit Oberboden andecken und einsäen.
Menge: 30,000 m²

#### 2.5 Markierungsarbeiten

**2.5.1 Dauerhafte weiße Fahrbahnmarkierung**
Herstellen einer dauerhaften, weißen Fahrbahnmarkierung aus selbstklebender Markierungsfolie gemäß ZTV M 13 und TL-M.
Die Markierung muss folgende Eigenschaften erfüllen:
Markierungstyp II (Nachtsichtbarkeit bei Nässe)
Haltbarkeitsklasse P7 (ca. 8 Jahre)
Farbe: weiß
Abriebfeste Polyurethanoberfläche mit eingebetteten Keramikperlen für Retroreflexion sowie gröberen Griffigkeitspartikeln für die erforderliche Griffigkeit
Strukturierte Oberfläche mit Waffelstruktur zur erhöhten Schneepflugresistenz
Werkseitig integrierte Reflex- und Griffigkeitsstoffe
Selbstklebende Ausführung, Rollenware (Breite gemäß Position)

Ausführung:
Reinigung und Vorbereitung des Untergrunds
Grundierung mit geeignetem Haftvermittler (z. B. Stamark P50) gemäß Herstellerempfehlung oder gleichwertig
Blasenfreie, spannungsfreie Applikation der Markierungsfolie
Andrücken mit geeigneter Andruckrolle
Sicherstellung eines gleichmäßigen Erscheinungsbildes und normgerechter Haftung
Verkehrsfreigabe nach Herstellerangaben
Abrechnungseinheit
m (Meter) oder m² (Quadratmeter), je nach Breite und Ausschreibungsstruktur.
Nebenarbeiten (im EP enthalten)
Reinigung der Markierungsfläche
Grundierung / Haftvermittler
Zuschnitt, Anpassung, Stoßausbildung
An- und Abtransport der Materialien
Bereitstellung der Geräte und Werkzeuge
Schutz und Sicherung der Arbeitsstelle
Qualitätskontrolle und Dokumentation
Menge: 55,000 lfdm
